# ULB Lernraumerweiterung
Angebotsaufforderung (GAEB DA 2000 1.2, DA83)
Projekt: 2409
Währung: EUR
Auftraggeber: Universität Münster, Schlossplatz 2,, 48149 Münster, unbekannt, PLZ unbekannt
Erstellt mit: SOFTTECH GmbH / GAEB Toolbox V3.3 G90 R20230503, AVANTI pro 2025, 11.12.2025

## 005 BAUSTELLENEINR./ABBRUCH-/RÜCKBAUARBITEN
Datum: 12.11.2025

### Gewerk 05 BAUSTELLENEINR./ABBRUCH-/ RÜCKBAUARBEITEN

*Hinweis: Projektbeteiligtenliste*
Universitäts- und Landesbibliothek
Krummer Timpen 3 in 48143 Münster

Umbaumaßnahme - ULB Lernraumerweiterung - innerh. des Bestandsgebäude

Baustelle
Krummer Timpen 3 in 48143 Münster

Bauherr
Universität Münster, Dezernat 7
Postanschrift:  Schlossplatz 2 in 48149 Münster

Planung
PBA Peter Bastian Architekten
Hafenweg 24 in 48155 Münster

Bauleitung
DÖPPER MEDDING GmbH
Industriestr. 10 in 59348 Lüdinghausen

Tragwerksplanung + Bauphysik
WP Ingenieure
Mühlenkamp 59 in 22303 Hamburg

Bauschadstoffuntersuchung Bestand
Umweltlabor ACB GmbH
Albrecht-Thaer-Strasse 14 in 48147 Münster

TGA - Heizung/Lüftung/Sanitär
K&P Planung GbR
Sprakeler Strasse 370 in 48159 Münster

TGA - Eelektro
Ing.-Ges. Brandi IGH Münster mbH
Scharnhorststrasse 40 in 48151 Münster

SiGeKo
Ing-Büro Jansen
Fuggerstr. 14 in 48165 Münster

*Hinweis: Baustellenbetrieb*
Universitäts- und Landesbibliothek
Krummer Timpen 3 in 48143 Münster

Umbaumaßnahme - ULB Lernraumerweiterung - innerh. des Bestandsgebäude

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
1. Geplanter Bauzugang:
Seitens ULB wird eine Stellplatzfläche (ca. 180 qm), angrenzend ans
Gebäude,  für Lagerplatz Container und Material, sowie Parkmöglichkeit
für die Umbaumaßnahme zur Verfügung gestellt.
Die verkehrstechnische Erschliessung erfolgt über die Strasse "Krummer Timpen".

Von dort aus wird der Baubetrieb über eine Aussentreppe auf ein Fussgängerplateau auf Erdgeschossniveau geführt, abgetrennt durch Bauzaun vom
allgemeinen Personenaufkommen.
Der Baustellenzugang ist als erste Maßnahme bei den Abbruch-/Rückbauarbeiten
in dem Bereich der zu öffnenden Fassade (Südfassade entlang Fussgängerplateau) in dauerhafter Ausführung für die gesamte Baumaßnahme zu erstellen.

Im Gebäude werden die Bereiche, die durch die Umbaumaßnahme beeinträchtigt
werden, durch Staubschutzwände vom Bibliotheksbetrieb abgetrennt.

Im Gebäude wird im 1.UG eine Toilettenanlage für die Baubeteiligten
zur Nutzung freigegeben.

Materialien aus Abbruch, Demontage bzw. auch Verpackungsmaterial
von neuen gelieferten Materialien sind täglich zu entsorgen bzw. abzutransportieren.
Der Aussenbereich ist zum Abschluss des Tages sauber und aufgeräumt
zu verlassen.

Verbrauch Baustrom und Bauwasser wird bauseits gestellt.
Baustromanschluss und Bauwasseranschluss wird im Gebäude zur
Verfügung gestellt.

*Hinweis: Besonderheiten Baustellenbetrieb*
Besonderheiten Baustellenbetrieb
Die Umbaumaßnahme - ULB Lernraumerweiterung - findet im
Bestandsgebäude bei laufenden Betrieb statt !

Öffnungszeiten:  Mo-Fr  8-22 Uhr
  Sa/So  10-20 Uhr
(keine Schliessung in Semesterferien)

Hinweis:
Der AG (Auftraggeber) kann bei Bedarf die Ausführung von Arbeiten
an Feiertagen oder Sonntagen anordnen.
Der AN (Auftragnehmer) hat sicherzustellen, dass er hierzu in der Lage ist.
Etwaige Zuschläge auf die Personalkosten werden vom AG gemäss dem
jeweils geltenden bzw. anwendbaren Tarifvertrag erstattet.

Des Weiteren wird den baubeteiligten Firmen aufgrund des durchlaufenden Betriebes der Uni-Landesbibliothek Münster besondere
Vorsicht und Rücksichtnahme abverlangt !

Dem Auftragnehmer wird empfohlen, vor Angebotsabgabe die
örtlichen Gegebenheiten zu besichtigen, da die verkehrstechnische
Anbindung nur eingeschränkt zur Verfügung steht und für den
Baustellenbetrieb eine erhebliche Erschwernis bzw. Einschränkung
bedeutet.

- Es handelt sich beim "Krummer Timpen" um eine Einbahnstrasse.
- Die ULB liegt im Innenstadtbereich, d.h. eingeschränkter Haltebetrieb
und kaum öffentl. Parkplätze und erhöhtes Aufkommen von Fussgängern
und Fahrradfahrern

Für alle Firmen gilt für den Baustellenbetrieb:
- nur mit einem Fahrzeug die Baustelle anzufahren
- Materialanlieferungen sind im Vorfeld bei der BL anzukündigen
  und abzustimmen wegen dem eingeschränkten Platzbedarf für
  die Baustelleneinrichtung

*Hinweis: Ausführungszeiten*
Ausführungszeiten

Der Beginn der Baumaßnahme ist für Anfang März 2026 geplant.

Mit den in diesem Leistungsverzeichnis beschriebenen Arbeiten
ist im März 2026 zu beginnen.

Ausführungszeit:  6 Wochen (zzgl. zeitversetzte Arbeiten)

Die Ausführungszeiten werden Vertragsbestandteil. Bauzeitverlängerungen,
die durch den AN verursacht werden, insbesondere durch mangelnde
Personalbesetzung, werden nicht als Grund für eine Gesamtlaufzeitverlängerung für dieses Gewerk anerkannt.

*Hinweis: ZTV Abbrucharbeiten*
Zusätzliche Technische Vertragsbedingungen -ZTV-
Abbrucharbeiten

Arbeitsvorbereitung:
Das Gebäude wird durch Fachfirmen Elektro und Heizung/Sanitär/Lüftung für den Beginn der Baumaßnahme vorbereitet, d.h. Strom und Wasser wird in den Umbaubereichen ausser Betrieb genommen.

Seitens Gewerk Elektro werden alle Leitungen, Einbauten etc.
vor Beginn der Abbrucharbeiten zurückgebaut und entsorgt.
Die allgemeine Baubeleuchtung erfolgt ebenso bauseits.

Der Auftragnehmer hat sich vor Arbeitsbeginn bei dem Auftraggeber davon zu überzeugen, dass alle verbauten
TGA-Leitungen im und am Gebäude vom Netz (z.B. Strom, Gas, Wasser, Wärme) getrennt und verschlossen sind.

Beim Abbruch der Fensteranlage und Brüstung mit WDVS-Fassade ist der angrenzende Plattenbereich durch Abdeckung
zu schützen.

Personal:
Die Abbrucharbeiten müssen von einem fachlich geeigneten Vorgesetzten geleitet werden. Während der Abbrucharbeiten muss diese Person ständig auf der Baustelle anwesend sein oder einen qualifizierten Vertreter bestimmen.

Sicherheit:
Die Gefahrenbereiche sind festzulegen und gegen Betreten
zu sichern.
Vor Arbeitsunterbrechung der Abbrucharbeiten ist dafür zu
sorgen, dass keine gefahrdrohenden Zustände, z.B.
hängende Teile, Schrägstellung von Bauteilen, bestehen
bleiben.
Werden gesundheitsgefährliche mineralische Staube z.B.
Asbestfeinstaub, Quarzfeinstaub oder andere Gefahrstoffe
freigesetzt, sind besondere Maßnahmen festzulegen.

Für die Sicherung der Baustelle während der Bauarbeiten, entsprechend der behördlichen und berufsgenossenschaftlichen Vorschriften, sowie den Unfallverhütungsvorschriften, ist der Auftragnehmer allein verantwortlich.

Entsorgung:
Die Beseitigung der Abbruchmaterialien erfolgt gemäß der gültigen Abfallentsorgungssatzung.
Die Kosten für den Abtransport und die Entsorgung der Materialien ist in den Einheitspreisen mit einzukalkulieren,
wenn nicht gesondert ausgeschrieben.
Die fachgerechte Entsorgung sämtlicher Fraktionen, einschl. der Entsorgungswege, ist schriftlich nachzuweisen.

Hinweis Lärm- und Staubbelästigung:
Im Allgemeinen ist der Abbruch möglichst erschütterungsfrei und ohne große Staubbelästigung auszuführen.
Wenn erforderlich, ist ein Nässen der abzubrechenden und abgebrochenen Bauteile vorzunehmen.

Ausführung der Arbeiten:
1. Die Arbeiten sind sorgfältig und mit Umsicht durchzuführen.
2. Vermeidbare Beschädigungen am Bauwerk gehen zu Lasten des AN.
3. Bei allen Trenn- und Schneidearbeiten sind die erforderlichen
Vorkehrungen zum Brandschutz zu treffen.
4. Vollständige Entfernung oder wand- bzw. deckenbündiges Abtrennen von Rohrleitungen und Befestigungen

#### Titel 05.01 Hinweis: Stromanschluss / Wasseranschluss wird im Gebäude vom Auftraggeber gestellt. Verbrauchskosten Strom und Wasser fallen für den AN nicht an.

*Hinweis: Hinweis Kalkulationsvorgaben*
Hinweis Kalkulationsvorgaben

In den folgenden Positionen wird die Baustelleneinrichtung beschrieben.

Als Vorgabe zur Ausschreibung liegt ein Baustelleneinrichtungsplan dem LV bei.

Bei der Kalkulation der Baustelleneinrichtung ist zu beachten,
dass einige Positionen über den Zeitraum der hier beschriebenen Leistungen hinaus - für ca. 6-10 Monate bzw. zeitversetzt - zu
errichten und betreiben sind.
Auf die längere Vorhaltung wird in der jeweiligen Position hingewiesen und die Kosten für die längere Vorhaltung/zeitversetzten Arbeiten sind mit in die entsprechende Position einzukalkulieren.

**05.01.010 Baustelle einrichten, vorhalten, abfahren**
Baustelle einrichten für Leistungen des AN, eingeschlossen
sind die für die Durchführung der vertraglichen Leistungen
erforderlichen Lager- und Arbeitsplätze sowie Aufenthalts-
und Materialcontainer und Hebezeuge, Groß- und
Kleingeräte und alle erforderlichen Einrichtungen für
die eigenen Mitarbeiter gemäss Arbeitsstättenrichtlinien.

Vom AN ist nach Auftragserteilung und frühzeitig vor Beginn
der Abbrucharbeiten der BL ein detaillierter Baustelleneinrichtungsplan vorzulegen, der dann bei einem Ortstermin
mit allen weiteren Baubeteiligten abgestimmt wird.

Die Baustelleneinrichtung ist über die Dauer der Abbrucharbeiten vorzuhalten und mit Fertigstellung der Leistung
wieder abzufahren.
Menge: 1,000 St

**05.01.020 Baustellensicherung**
Baustellensicherung für die Dauer der in diesem LV aufgeführten Leistungen, für das Verschließen aller Baustellentüren sowie Tor-/Zugänge im Bauzaun im Aussenbereich.

Ebenso ist der gesicherte Verschluss der Bauzaunelemente
täglich zu überprüfen und ggfs. wiederherzustellen.
Menge: 1,000 psch
Voraussichtliche Abrechnungsmenge: 1,000

**05.01.030 Zulage Zufahrt / Verkehrssicherung Baustelle**
Baustellensicherung öffentliche Strasse/Bürgersteig

Entsprechende Beschilderung und Warnbaken liefern,
im Zufahrtsbereich sicher aufstellen, vorhalten und nach
Fertigstellung der Gesamtmaßnahme und Freigabe durch
die BL wieder entfernen.

Beschilderung - Verkehrszeichen 123 (Arbeitsstelle)

Einrichtung - Warnbaken li und re an der Zufahrt Stellplätze Baustelleneinrichtung

Abrechnungsgrundlage: 1 Stck pro Monat
Menge: 8,000 Mt

**05.01.040 Bauzaunanlage**
Bauzaunanlage aus Stahl-Systemelementen incl. der
erforderlichen Standfüße, wie z.B. Heras o. glw., zur
Abgrenzung des Baustellenbereiches, standsicher
aufstellen nach Angabe der Bauleitung, vorhalten und
später wieder abbauen.
Die Elemente sind untereinander gesichert zu verschrauben.

Bauzaunhöhe:  ca. 2,00 m
Einschl. Vorhaltezeit:  8 Monate

Bauzaunanlage als Abgrenzung des Gebäudes bzw. Trennung
der Bautätigkeit zum Publikumsverkehr.

Nach Fertigstellung aller Umbauarbeiten am Gebäude, sowie
Freigabe durch die Bauleitung wieder entfernen/abfahren.
Menge: 190,000 m

**05.01.050 Vorhalten Bauzaun**
*** Bedarfsposition ohne GB
Vorhalten des Bauzaunes über den zuvor genannten Zeitraum hinaus.

Abrechnung erfolgt je lfdm Bauzaun pro Woche.
Menge: 3040,000 mWo

**05.01.060 Zulage Bauzaun Folie**
*** Bedarfsposition ohne GB
Zulage Bauzaunfolie passend zu v.g. Bauzaun mit Ösen an
Bauzaun befestigen. Folie blickdicht und winddurchlässig,
zugelassen für v.g. Bauzaun
Menge: 137,000 m

**05.01.070 Alu-Schild Rettungsweg/Fluchtwegzeichen**
Alu-Schild Rettungsweg/Fluchtwegzeichen für den Aussenbereich geeignet, liefern und am Bauzaun
dauerhaft montieren/befestigen.
Rückbau im Zuge Rückbau Bauzaun.

Grösse:  0,30 x 0,15 m
Menge: 2,000 St

**05.01.080 Bauzaun umsetzen**
Bauzaun umsetzen nach besonderer Anordnung der
Bauleitung während der Ausführungszeit der
vertraglichen Leistungen des AN.
Menge: 15,000 m

**05.01.090 Tor im Bauzaun**
Zulage zur vor beschr. Position Bauzaun für die Ausführung eines abschließbaren Tors im Bauzaun.

Einschl. Vorhaltezeit:  8 Monate

Ausführung von zwei Bauzaunelementen mit Rad als zweiflügeliges Tor - Zufahrt Stellplatzbereich zu Lager-
und Parkflächen.
Inkl. Stahlkette und einem Vorhängeschloss, das für
Profilzylinder vorgerüstet ist. Schliessanlage bauseits.

Nach Fertigstellung aller Umbauarbeiten am Gebäude, sowie
Freigabe durch die Bauleitung wieder entfernen/abfahren.
Menge: 1,000 St

**05.01.100 Tor im Bauzaun, vorhalten und betreiben**
Vorhalten Tor Bauzaun über den zuvor genannten Zeitraum hinaus.

Abrechnung erfolgt je Stck Tor pro Woche
Menge: 16,000 StWo

**05.01.110 Baustromverteiler lief., aufstellen, Inbetriebnahme u. Prüfungen,Dokum**
Baustromverteiler, incl. Anschlussleitung, liefern, aufstellen
und in Betrieb nehmen, incl. Inbetriebnahmeprotokoll.
Der elektr. Anschluss wird bauseits gestellt.

Angaben Baustromverteiler:
63 A
2 x CE32 CEE / 2 x C16A CEE / 6 x C16A Schuko

Über die Vorhaltungszeit sind die monatlichen Prüfungen
zu leisten und per Messprotokolle zu dokumentieren.
Ebenso hat die arbeitstägliche Prüfung hat nach DGUV V3
zu erfolgen, incl. der Dokumentation.

Das Inbetriebnahmeprotokoll, die Dokumentationen über die
monatl. und arbeitstäglichen Prüfungen sind der BL vorzulegen
bzw. als Nachweis verpflichtend zu erbringen.

Geplante Vorhaltung:  ca. 6 Monate

Abrechnung erfolgt je Stck Baustromverteiler pro Woche
Menge: 72,000 StWo

**05.01.120 Baustromverteiler im Gebäude versetzen**
*** Bedarfsposition ohne GB
Baustromverteiler nach Angaben der BL innerhalb
des Gebäudes versetzen.
Menge: 2,000 St

**05.01.130 Bauverschl. neue Fassadenöff. einbruchs.,incl. Wett., wiederausb.ents.**
*** Grundposition ZZ 10.0
Bauverschluss neu erstellte Öffnung Südfassade
 - Ausbau besteh. Fensteranlage und Rückbau Brüstung -
mit geeigneter UK aus Metall/Holz und flächigen Verschluss,
einbruchsicher verankert.

Südfassade
besteh. Fensteröffnung:  Höhe  ca. 1,70 m
nach Demontage u. Abbruch:  Höhe  ca.  2,50 m
Gesamthöhe Verschl. Aussenseite bis OK Plattenbelag 2,80 m
Gesamtlänge der Öffnung:  ca. 25,00 m

Aussenseitig ist ein Wetterschutz gegen Regen durch
zusätzl. PE-Folie o.ä. mit in diese Position einzukalkulieren.
Der Baustellenzugang erfolgt über eine Bautür, die im beschr.
flächigen Bauverschluss zu integrieren ist - siehe gesond. Positon.

Zeitversetzt in Abstimmung mit der BL komplett wieder ausbauen und entsorgen.

Abrechnungsgrundlage: qm
Menge: 70,000 m2

**05.01.140 Bauverschl. neue Fassadenöff., einbruchs., incl. Wetterschutz auss.**
*** Wahlposition ZZ 10.1
Bauverschluss neu erstellte Öffnung Südfassade
 - Ausbau besteh. Fensteranlage und Rückbau Brüstung -
mit geeigneter UK aus Metall/Holz und flächigen Verschluss,
einbruchsicher verankert.

Südfassade
besteh. Fensteröffnung:  Höhe  ca. 1,70 m
nach Demontage u Abbruch:  Höhe  ca.  2,50 m

Gesamthöhe Verschluss auf Aussenseite
bis OK Plattenbelag  ca.  2,80 m
Gesamtlänge der Öffnung:  ca. 25,00 m

Aussenseitig ist ein Wetterschutz gegen Regen durch
zusätzl. PE-Folie o.ä. mit in diese Position einzukalkulieren.
Der Baustellenzugang erfolgt über eine Bautür, die im beschr.
flächigen Bauverschluss zu integrieren ist - siehe gesond. Positon.

Der Ausbau und die Entsorgung erfolgt bauseits durch den
Fensterbauer.

Abrechnungsgrundlage: qm
Menge: 70,000 m2

**05.01.150 Bauzugang Aussentür Bautürelement 2-fl. 2,50x2,50m, Profilzyl. vorger.**
Zulage zur vor beschr. Position Bauverschluss neue Fassadenöffnung für die Erstellung dauerhaften Baustellenzugang.

Liefern und Einbauen
Bautürelement 2-flügelig  ca. 2,50 x  2,50
Bedarfsflügel:
mit Schlosskasten, zusätzl. unten und oben verriegelbar
Gangflügel:
mit Schloss, vorgerüstet für Profilzylinder
Schliessanlage bauseits

Bautürelement vorhalten und zeitversetzt in Abstimmung
mit der BL wieder ausbauen und entsorgen.
Menge: 1,000 St

**05.01.160 Reissfeste, wasserdichte Plane liefern, in Streifen auslegen, ents.**
Reissfeste und wasserdichte Plane liefern und im Aussenbereich auf Fussgängerplateau von der Zugangstreppe
bis zum Bauzugang auslegen als Schutz vor Verschmutzungen durch die Abbrucharbeiten der folgenden Positionen.

Streifenbreite:  ca. 3,00 m

Mit Fertigstellung/Abschluss der Abbrucharbeiten wieder-aufnehmen, Abbruchmaterial und Verschmutzungen
sammeln und entsorgen - ist mit in diese Position ein zu kalkulieren.

Abrechnungsgrundlage: lfdm
Menge: 30,000 m

**05.01.170 Schutzwand Innen selbstst.Sichtschutz h = ca. 2,50 m ca.30 qm**
Abrennung Umbaubereich im Gebäude durch Schutzwände
hier: Anf. Sichtschutz / Raumteiler zum Bibliotheksbetrieb
Bauverschluss mit geeigneter UK aus Metall/Holz und flächigen glatten Verschluss auf der "öffentlichen Seite", selbststehend  herstellen.
Incl. aller erforderlichen Materialien und Befestigungsmittel liefern und montieren.

Einbauort:  1.OG Cafeteria

Sichtschutzwandhöhe:  ca. 2,50 m
Abwicklungslänge:  ca. 3,50 + 8,50 m

Incl. Herstellen aller folgender Anschlüsse:
Anschluss unten:
Belag Linoleum wird ausgebaut, Estrich verbleibt
Befestigung darauf möglich.
Hinweis:
Auf "öffentlicher Seite" keine Stolperkanten im Bodenbereich.

Kein oberer Anschluss - Luftraum zur besteh. abgeh. Decke,
die erhalten  bleibt (Deckensprünge)

Anschlüsse seitlich:
- einseitig an besteh. Glasfassade (Pfosten-Riegel)
- einseitig an besteh. GK-Wand
- eine Aussenecke

In der Sichtschutzwand ist eine abschliessbare Bautür einzubauen - siehe gesond. Position.

Zeitversetzt in Abstimmung mit der BL komplett wieder ausbauen und entsorgen.

Abrechnungsgrundlage: Stck Wand
Menge: 1,000 St

**05.01.180 Schutzwand Innen staubdicht auf Naturstein aufgest. bis UK Stb-Decke**
Abrennung Umbaubereich im Gebäude durch Schutzwände
  hier: Anf. Schutzwand staubdicht
Bauverschluss mit geeigneter UK aus Metall/Holz und flächigen glatten Verschluss auf der "öffentlichen Seite", standfest herstellen.
Incl. aller erforderlichen Materialien und Befestigungsmittel liefern und montieren.

Einbauort:  EG Foyer zum Fluchttreppenhaus
  EG Flur Bücherannahme/-abgabe
  EG Foyer zum Flur "verlegter Haupteingang"

Schutzwand staub-/luftdicht
Einbauhöhe:  bis ca. 3,50 m
in unterschiedlichen Einzellängen/Abwicklungslängen:
Abwicklungslänge:  ca. 3,00 + 6,00 m
Abwicklungslänge:  ca. 3,50 m
Abwicklungslänge:  ca. 2,00 + 16,00 m
2 x Abwicklungslänge:  ca. 1,00 + 3,00 + 1,00 m

Incl. Herstellen aller folgender Anschlüsse:
Anschluss unten:
Belag Naturstein wird nicht ausgebaut, Wandkonstruktion  aufgesstellt, event. erforderl. Befestigungen nur in den
Fugen der Natursteinplatten möglich.
Hinweis:
Auf "öffentlicher Seite" keine Stolperkanten im Bodenbereich.

Anschluss oben:
besteh. abgeh. Decken werden im Anschlussbereich zurückgebaut somit Anschluss an besteh. Stb-Decke

Anschlüsse seitlich:
an besteh. Wände - incl. Freilegen der "eigentl. Wand" über
die Wandhöhe für den Anschluss

In der Schutzwand  ist eine abschliessbare Bautür einzubauen - siehe gesond. Position.

Zeitversetzt in Abstimmung mit der BL komplett wieder ausbauen und entsorgen.

Abrechnungsgrundlage: qm Wand
Menge: 145,000 m2

**05.01.190 Zulage Schutzwand Innen staubdicht UK Stb-Decke Ausf. F30**
Zulage zur vor beschr. Position staubdichte Schutzwand für
die Ausführung in der Brandschutzanforderung F30
(Brandbelastung aus Baustelle Foyer)

Abrechnungsgrundlage: qm Schutzwand
Menge: 145,000 m2

**05.01.200 Zulage Schutzw. staubdicht oberer Anschluss verspringt**
Zulage zu vor bescht. Position Schutzwand staubdicht für den oberen Anschluss für die verspringende Ausführung Konstruktion und staubdichter Anschluss an besteh. Stb-Unterzüge.

Unterzughöhe:  bis 30 cm

Abrechnungsgrundlage: lfdm oberer Anschluss
Menge: 30,000 m

**05.01.210 Bauzugang Innen Bautür ds 1-fl. 1,00x2,00m Profilzyl. vorger.**
Zulage zur vor beschr. Positionen Schutzwände zum Bibliotheksbetrieb im Innenbereich für eine Bautür incl.
der erforderl. Rahmenkonstruktion passend zur UK
der vor beschr. Position.

Liefern und Einbauen
Bautür 1-flügelig  ca. 1,00 x  2,00
dichtschliessend ds
Drückergarnitur
mit Schloss, vorgerüstet für Profilzylinder
Schliessanlage bauseits

Bautür vorhalten und zeitversetzt in Abstimmung
mit der BL wieder ausbauen und entsorgen.
Menge: 3,000 St

**05.01.220 Bauzugang Innen Bautür 1-fl. T30 RS 1,00x2,00m, Profilzyl. vorger.**
Zulage Bautür wie in vor beschr. Position, allerdings

Bautür 1-flügelig  ca. 1,00 x  2,00 als T30-RS
mit entsprechenden Türdrückergarnitur
Menge: 1,000 St

**05.01.230 Bauzugang Innen Bautür ds 1-fl. 1,35x2,10m in baus. Mauerwerksöffnung**
Zulage Bautür wie in vor beschr. Position, allerdings

liefern für baus. Türöffnung in neuer Mauerwerkswand

Türöffnung:  ca. 1,35 x 2,10 m

Bautür 1-flügelig
dichtschliessend ds
mit Schloss, vorgerüstet für Profilzylinder
Schliessanlage bauseits

Bautür vorhalten und zeitversetzt in Abstimmung
mit der BL wieder ausbauen und entsorgen.
Menge: 1,000 St

**05.01.240 Einzelöffnungen <=2,5 qm in Wänden mit PE-Folie prov. schliessen**
Einzelöffnungen (wie Türöff.)  im Bestand während der Abbrucharbeiten prov. mit PE-Folie luftdicht abkleben.
Nach Abschluss der eigenen Arbeiten wieder entfernen
und entsorgen. Reinigung Arbeitsbereich.
Nur in Abstimmung und auf besondere Anweisung durch
die Bauleitung.

versch. Einzelgrössen der Öffnung: <= 2,5 qm
Menge: 3,000 St

**05.01.250 Einzelöffnungen <=2,5 qm in Decken mit PE-Folie prov. schliessen**
Einzelöffnungen im Bestand während der Abbrucharbeiten prov. mit PE-Folie luftdicht abkleben wie in vor beschr. Position,
allerdings

in Decken

versch. Einzelgrössen der Öffnung: <= 2,5 qm
Menge: 4,000 St

**05.01.260 Einzelöffnungen >2,5 qm in Wänden mit PE-Folie prov. schliessen**
Einzelöffnungen in Wänden im Bestand während der Abbrucharbeiten prov. mit PE-Folie luftdicht abkleben
wie in vor beschr. Position, allerdings

versch. Einzelgrössen der Wandöffnung: > 2,5 qm bis 5 qm

Die Abrechnung erfolgt pro qm lichte Öffnung.
Menge: 25,000 m2

**05.01.270 Schutz besteh. Rasterde. mit PE-Folie luftdicht abkl.**
Schutz an besteh. Rasterdecke gegen Baustaub etc.
Reissfeste Folie liefern und flächig unter besteh. Rasterdecke,
bestehend aus Holzwolleplatten mit umlauf. GK-Fries, luftdicht abkleben und vorhalten.

Einbauort: EG Lehrbuchsammlung - neu 100.002a-c WC-Box
  (Teilbereich der besteh. De wird abgebrochen)

L.H. Bestand OKFF bis UK abgeh. Decke 2,40 m

In Abstimmung mit der BL ist diese zeitversetzt wieder zu entfernen und zu entsorgen.
Menge: 330,000 m2

**05.01.280 Schutzmaßnahme besteh. Innentür T30RS bis 1,20/2,20m**
Schutzmaterial liefern und als Schutz gegen mech. Beeinträchtigung durch Abbruch-/Rückbauarbeiten
an besteh. Innentür (T30RS) incl.  Umfassungszarge,

Türbreite  bis 1,20 m
Türhöhe  bis 2,20 m

Zeitversetzt in Abstimmung mit der BL wieder ausbauen und entsorgen.
Menge: 8,000 St

**05.01.290 Schutzmaßnahme besteh. Innentür T30RS bis 2,50/2,20m**
Schutzmaterial liefern und als Schutz gegen mech. Beeinträchtigung durch Abbruch-/Rückbauarbeiten
an besteh. Innentür (T30RS) incl.  Umfassungszarge,

Türbreite  bis 2,50 m
Türhöhe  bis 2,20 m

Zeitversetzt in Abstimmung mit der BL wieder ausbauen und entsorgen.
Menge: 2,000 St

**05.01.300 Schutzabdeckung, besteh.Bodenbelag**
Besteh. Bodenbelag bei Abbrucharbeiten von abgeh. De
etc. vor mech. Beeinträchtigungen und Verschmutzungen
während der Abbrucharbeiten mit geeigneter Schutzabdeckung dauerhaft schützen.
Nur in Abstimmung und auf besondere Anweisung durch
die Bauleitung.

Einbauort: verschiedene Räume, Teilflächen

Schutzabdeckung für den Bestandsboden aus Linoleum,
Naturstein etc..
Schutzabdeckung: Aluminiumkaschierten Karton "Tetrapak"

Incl. der staubdichten Verklebung der Stöße und Wandanschlüsse.

Liefern, einbauen und mit Abschluss der Leistungserbringung Abbruch-/Rückbauarbeiten komplett wieder ausbauen und entsorgen.
Menge: 570,000 m2

**05.01.310 Mehr-/Minderpreis längere Vorhaltung u. baus. Entsorgung**
Zulage Mehr-/Minderpreis zur vor beschr. Position
Schutzabdeckung besteh. Bodenbelag
in Abstimmung mit der BL für längere Vorhaltung
über die vertraglichen Leistungen des AN hinaus,
incl. späterer bauseitiger Entsorgung.

'Minderpreis  ............. €/qm'

oder

'Mehrpreis  ............. €/qm'

Abrechnungsgrundlage: qm
Menge: 343,000 m2

**05.01.320 Prov. Absturzsicherung Betonbrüstung liefern, mont., vorhalten, wieder**
Prov. Absturzsicherung liefern und an besteh. Betonbrüstung nach Abbruch Glasbausteine montieren, vorhalten und
zeitversetzt nach Freigabe BL wieder ausbauen und entsorgen.

Einbauort: 1.OG Medienraum (Auditorium)

Brüstungshöhe Bestand nach Abbruch:  ca. 0,76 m
prov. Absturzsicherung erstellen für die Höhe 1,00 m
Menge: 24,000 m

**05.01.330 Vert. Erschl. Bauzugang 1.OG vom Foyer Treppenturm, incl. Standfläche**
Vertikale Erschliessung Bauzugang für die geplanten
Umbaumaßnahme im 1.OG liefern - Treppenturm als eigenständige Gerüsttreppe aufstellen und vorhalten.

Treppenturm, flächenorientiert Lastklasse 4, Alupodesttreppe
als Verkehrsweg für alle Gewerksleistungen !
Wie z.B. Transportweg Entsorgung Abbruchmaterialien.

•  Lastklasse 4 (3,0 kN/m²)
•  Alupodesttreppe
•  gerade Läufe mit Halbpodest wegen Materialtransport
•  geschlossene rutschfeste Stufen
•  Stufenbreite 1,25 m

Austrittshöhe 1.OG Standfläche OKFF +3,55
Standfläche EG Foyer Bestand OKFF +/- 0,00

Der besteh. Natursteinbelag im Foyer ist mit Material abzudecken/zu schützen, geeignet als Standfläche für den Treppenturm. Liefern und einbauen, vorhalten
und wiederausbauen. Leistung und Material sind mit
in diese Position einzukalkulieren.
Menge: 1,000 St

**05.01.340 Gebrauchsüberlassung Treppenturm**
Gebrauchsüberlassung des beschriebenen Treppenturms für die Dauer von je 1 Woche

Abrechnung St/Wo

In Abstimmung mit der BL ist dieser zeitversetzt wieder zu entfernen und zu entsorgen.
Menge: 32,000 StWo

**05.01.350 Standsicherheitsnachweis Treppenturm**
Statischer Nachweis der Standsicherheit für den eigenständigen
Treppenturm.
Die Nachweiserbringung erfolgt durch den AN durch Vorlage
einer (System-)Statik.
Bei Abweichung von der Regelausführungen nach DIN 4420
Arbeits- und Schutzgerüste ist durch den AN ein
Standsicherheitsnachweis sowie der erforderlichen stat.
Berechnung anhand der beigelegten statischen Planunterlagen
zu übergeben.

Alle Dokumente und Pläne sind in 2-facher Papierausfertigung
und im Digitalformat mind. 2 Wochen vor Beginn der
Ausführung bereitzuhalten und dem AG zu übergeben.
Menge: 1,000 psch
Voraussichtliche Abrechnungsmenge: 1,000

**05.01.360 Büro-/Besprechungscontainer/Aufenthaltsraum Handwerker**
Bürocontainer - Nutzung für Baubesprechungen und als
event. Aufenthaltsraum/Pausenraum Handwerker -
als Doppelelement in Containerbauweise,
Fussboden mit PVC Belag, Kunststofffenster mit Rolladen
(aufschiebsicher), Aussentür mit PZ-Schloss, Holzinnentür,
Innenwandflächen und Decken weiß gestrichen oder beschichtet.
Außenwände, Dach und Fußboden wärmegedämmt.

Gesamtgrösse: ca. 6,00 x 6,00 x 2,83m (2,50m i.L.)
Ausstattung:
  2 Ablagetische ca. 80/200 cm
14 Stühle
  1 Stahl-Aktenschrank (abschliessbar)
Garderobenhaken

Liefern, aufstellen und abbauen, inkl. Bautenschutzmatte u.
Stahlplatte (Aufstellfläche) als Schutz auf der vorgeseh.
Stellplatzfläche für die Baustelleneinrichtung.
Ebenso incl. die dafür erforderliche Heizung-/Stromversorgung.

Reinigung - sieh gesond. Position

Rückbau, Abtransport nach Ende der Nutzung in Abstimmung mit der BL.

Abrechnung: Monat
Menge: 12,000 Mt

**05.01.370 Reinigung**
Reinigung der v. g. Büro- sowie Besprechungscontainer.
2 x wöchentlich,
Die Verbrauchsmittel werden nicht ges. vergütet.

Abrechnung in Monate
Menge: 12,000 Mt

**05.01.380 WC-Container**
*** Bedarfsposition ohne GB
WC-Container, liefern, aufstellen, anschließen und
2 x wöchentlich reinigen, vorhalten und nach
Freimeldung durch die Bauleitung beseitigen, einschl.
Frostsicherung für die Wintermonate.

Ausstattung:
Sanitärcontainer mit Mittelwand und 2 Aussentüren für
Damen und Herren
Damenabteil: 2 WC-Anlagen, 1 Handwaschbecken (kalt) mit
Seifenspender, 1 Spiegel mit Ablage,
Handtuch-/Kleiderhaken, 1 E.-Raumheizer, E.-Installationen

Herrenabteil: 2 WC-Anlagen, 2 Urinalbecken, 1
Handwaschbecken (kalt) mit Seifenspender, 1 Spiegel mit Ablage,
Handtuch-/Kleiderhaken, 1 E.-Raumheizer, E.-Installationen

Abrechnung nach Vorhaltedauer in Monate für den gesamten Container, einschl. Reinigung.
Menge: 12,000 Mt

**05.01.390 Mobiltoilette**
*** Bedarfsposition ohne GB
Gestellung Bau WC incl. Waschbecken
Aufstellen, anschließen und wöchentlich reinigen, vorhalten und
nach Freimeldung durch die Bauleitung beseitigen, einschl.
Frostsicherung für die Wintermonate.

Aufstellung im Aussenbereich nach Abstimmung

Abrechnung: Vorhaltedauer in Wochen pro Stck DIXI.
Menge: 32,000 StWo

**05.01.400 Bauschild Tragkonstruktion**
Unterkonstruktion für Bautafelanlage ca. 6,00 m hoch über Terrain und ca. 3,50 m breit herstellen und errichten und
für die gesamte Dauer der Bauzeit, spätestens bis zur Gebäudeübergabe, instandhalten und dann restlos wieder abbauen und zur eigenen Verwendung abfahren:

- Tragekonstruktion aus imprägniertem Holz oder korrosionsgeschützen Stahlrohren, Formstahl oder dergl.
- Fundamente nach Erfordernis als Betonfüsse aufgestellt
- Beplankung mit Bautafeln aus wasserfesten und witterungsbeständigen 21 mm Holzspanlatten (z.B. Phenapan) kantenversiegelt, ca. 14 qm
Beschriftung - siehe gesond. Position

Rückwärtig abgestützt sowie in sich verstrebt, standhaft gegenüber Witterungseinflüssen wie starker Wind oder auch Belastungen aus Anpralllasten, Verankerung / Befestigung im Baugrund derart, dass absolute Standfestigkeit für die Standzeit von 12 Monaten garantiert ist.

Geplanter Aufstellort:  vor Stahltreppe Bauzugang
  (Strassenseite Krummer Timpen)

Abmessungen
Höhe:  ca. 6,00 m (von OK Gelände)
Breite:  ca. 3,00 m
(geeignet für eine Bauschild-Installation von 4,60 x 3,20 m)

Nach Bauzeitende wieder abbauen und wenn nötig entsorgen.
Menge: 1,000 St

**05.01.410 Bauschild**
Bauschild aus Alu-Verbund-Material, Beschriftung per digitalbedruckter Folie, Befestigung an vorgenannter Tragkonstruktion mit dafür geeignetem und ausreichend dimensioniertem Material

Abmessungen
Breite:  3,20 m
Höhe:  4,25 m

liefern und montieren, Abbau nach Bauzeitende sowie ggf. Entsorgung.

Layout des Drucks (farbig),  in Abstimmung mit dem
Architekten und Bauherrn.
Menge: 1,000 St

**05.01.420 Zulage Beleuchtung**
Zulage Beleuchtung Bauschild gemäss Planung PBA,
bestehend aus 3 Strahlern oberseitig installiert.
Incl. Anschlusskabel.

Abrechnungsgrundlage: Stck Beleuchtung
Menge: 1,000 St

**05.01.430 Firmenschilder**
Zulage zur vor beschr. Position Bauschild  für Firmenschilder

Grösse:  ca. 0,80 x 0,18 m
Menge: 8,000 St

#### Titel 05.02 Der Abbruch/Rückbau/Demontage hat gemäss Gutachten vom 23.07.2025 vom Umweltlabor ACB GmbH zu erfolgen. Hinweis: Potenziell PCB-haltige Leuchtstoffröhren, Kondensatoren, Energiesparlampen etc. werden bauseits durch das tech. Gewerk Elektro ausgebaut und entsorgt.

*Hinweis: ZTV Bauschadstofferhebung*
Grundlage der im nachfolgenden Titel aufgeführten Leistungen ist das Gutachten zur orientierenden Bauschadstofferhebung vom:

Umweltlabor ACB GmbH
Bauschadstofferhebung und -untersuchung
vom 23.07.2025 (Zeichen 00276GB25)

Der Bericht wird Vertragsbestandteil und ist vor der Kalkulation der folgenden Leistungen zur Kenntnis zu nehmen.
Die geregelte Entsorgung ist zu dokumentieren für einen event.
Nachweis für die Fachbehörde.
Umstände, die Bestandteil des Berichtes sind und nicht vom AN bei der Kalkulation berücksichtigt wurden, berechtigen im Nachhinein nicht zu einer Nachforderung.

**05.02.010 Baustelleneinricht. und Umgang Bauschadstoffe**
Baustelle einrichten, incl. aller erforderlichen Hilfsmittel,
Materialien etc., für den Rückbau von festgestellten vorhandenen Bauschadstoffen, vorhalten und nach Abschluss
der entspr. Arbeiten wieder abfahren.
Incl. Reinigen der Arbeitsbereiche.

Unter Einhaltung der gültigen Arbeitssicherheitsbestimmungen
sind die belasteten Baustoffe auszubauen und zu separieren,
sowie ordnungsgemäss zu entsorgen.

Die Arbeiten sind von einem zugelassenen Fachunternehmen
auszuführen und durch einen Fachkundigen zu überwachen.
Bestätigungsschreiben sowie die Dokumentation der geregelten
Entsorgung ist mit in diese Position ein zu kalkulieren.
Der Nachweis wird event. von der Fachbehörde angefordert.

Siehe Bauschadstofferhebung und -untersuchung Umweltlabor
ACB GmbH vom 23.07.2025
Menge: 1,000 St

**05.02.020 Bauschadstoff schwach gebundene asbesthaltige Einbauten**
Zulage zur vor beschriebenen Position für den Umgang mit
asbesthaltigen Materialien/Einbauten und Entsorgung.

Gemäss Umweltlabor ACB-Berichte sind schwach gebundene
asbesthaltige Materialien in gekapselter Form im sehr geringen
Umfang festgestellt bzw. vermutet worden.

- Pressmuffendichtungen Rippenheizkörper

Umgang, Ausbau, Entsorgung etc. gemäss Vorgaben Umweltlabor ACB - Ausbau unter Beachtung der TRGS 519 durch
ein zugelassenes Unternehmen entsprechend der TRGS 519
bzw. GefStoffV.

Die Demontage hat zerstörungsfrei, vibrationsarm ohne direkte mech.
Beanspruchung der Asbestanteile zu erfolgen.
Der Gesamtbaustoff ist ohne Beschädigung der asbesthaltigen
Bestandteile auszubauen und entpsrechend in Folie/Big-Bags "Asbest"
verpackt der zugelassenen Entsorgung zuzuführen.

Folgende Heizkörper:
(bauseits durch tech. Gewerk getrennt vom Leitungssystem)

-  5 Stck ca. 400 x  800 x 100 mm (EG Infotheke)
- 17 Stck ca. 600 x 1.600 x 100 mm (EG Lehrbuchsammlung)
Menge: 1,000 psch
Voraussichtliche Abrechnungsmenge: 1,000

**05.02.030 Bauschadstoff fest gebundene asbesthaltige Einbauten**
Zulage zur vor beschriebenen Position für den Umgang mit
asbesthaltigen Materialien/Einbauten und Entsorgung.

Gemäss Umweltlabor ACB-Berichte sind fest gebundene
asbesthaltige Materialien im sehr geringen Umfang festgestellt
worden.

- 1.UG Bodenbelag Vinyl-Asbest-Platten/Floor-Flex-Platten
- 1.UG Bodenbelagskleber

Die o.a. Altmaterialien befinden sich unter den verbauten Metallregalen im Magazin im 1.UG.
Auszubauende Fläche:  ca. 20 m x 0,70 m (Breite Metallregal)

Umgang, Ausbau, Entsorgung etc. gemäss Vorgaben Umweltlabor ACB - Ausbau unter Beachtung der TRGS 519 bzw. GefStoffV.

Die fest gebunden, asbesthaltigen Fussbodenbeläge und Klebermassen sind durch ein emissionsarmes Verfahren nach Nr. 2.9
TRGS 519 auszubauen.
Für die Anwendung emissionsarmer Verfahren ist der Sachkundennachweis nach Anl. 4 TRGS 519 bzw. der Qualifikationsnachweis
nach Anl. 10 TRGS 519 erforderlich.

Für den Ausbau der Vinyl-Asbest-Platten in Verbindung mit dem
Entfernen von asbesthaltigen Kleber auf mineralischem Untergrund
wird auf das bautechnische Verfahren (BT) der Nummer
BT 33 verwiesen.

Asbesthaltige Baustoffe gelten als gefährlicher Abfall und sind
zu einer zugelassenen Deponie zu bringen.

Hinweis:
Der AN wird verpflichtet, den Abschluss der Sanierungsmaßnahme
nach der Reinigung und vor Rückbau der Schleusen und Einhausung
schriftlich der BL aufzuzeigen/mitzuteilen.
Der Sanierungsbereich wird dann durch ein externes Unternehmen,
vom Veranlasser des Gutachtens beauftragt, freigemessen.
Sofern die Überprüfung negativ ausfällt, hat der AN entsprechend
nachzuarbeiten. Eine erneut erforderliche Freimessung geht
dann zu Kosten und Lasten des AN.

'Angabe angebotenes Sanierungsverfahren ..................................'

(vom Bieter einzutragen)
Menge: 1,000 psch
Voraussichtliche Abrechnungsmenge: 1,000

**05.02.040 Zulage Demontage Metallregale, incl. Entsorgung**
Zulage zur vor beschr. Position für den Umgang mit
fest gebundene asbesthaltige Materialien für

die Demontage und Entsorgung der Metallregale
bauseits leergeräumt

Metallregal
Breite:  ca. 0,70 m
Elementlänge:  ca. 1,00 m

Abrechnungsgrundlage: lfdm Metallregal
Menge: 20,000 m

**05.02.050 Zulage Einhausung auch von oben ca. 42 qm**
Zulage zur vor beschr. Position für den Umgang mit
fest gebundene asbesthaltige Materialien für

die Einhausung dreiseitig, d.h. auch von oben.
Fläche:  ca. 7,50 x 5,50 = ca. 42 qm

Unter der Decke liegen verschiedenste Kabeltrassen,
Lüftungskanäle etc. - Siehe Anlage Fotos.
Menge: 42,000 m2
Voraussichtliche Abrechnungsmenge: 1,000

**05.02.060 Zulage Abluftleitung bis ca. 15 m**
Zulage zur vor beschr. Position für den Umgang mit
fest gebundene asbesthaltige Materialien für

die Abluftleitung bis zur Aussenwand mit Fenster,
incl. aller erforderlichen Befestigungen, Hilfsmontagemittel etc.

Länge:  bis ca. 15,00 m
Menge: 1,000 psch
Voraussichtliche Abrechnungsmenge: 1,000

**05.02.070 Bauschadstoff KMF Produkte**
Zulage zur vor beschriebenen Hauptposition für den Umgang
mit KMF-Produkten und Entsorgung.
Der Ausbau ist staubarm auszuführen, wenn erforderlich ist
die Dämmung zu nässen.
Das belastete Dämmmaterial ist in BigBag zu verpacken
und nachweislichpflichtig zu entsorgen.

Gemäss Umweltlabor ACB-Berichte sind im üblichen, bauzeit-
und nutzungstypischen Umfang KMF-Produkte festgestellt
worden.

Dämmungen aus Mineralwolle/Mineralfaser:
- EG Hohlraum GK-Wand Foyer/ Flur Dämmungen in Leichtbauwänden
- EG Aussenbereich Haftmasse Fassadendämmung
- Dämmungen vor Rohrleitungen und Stopfmassen

Umgang, Ausbau, Entsorgung etc. gemäss Vorgaben Umweltlabor ACB - Ausbau unter Beachtung der TRGS 521.

Abrechnung: per Wiegekarte
Menge: 800,000 kg
Voraussichtliche Abrechnungsmenge: 1,000

#### Titel 05.03 Demontagen/Rückbau/Entsorgung tech. Gewerke

**05.03.010 Demontage u Entsorgung Heizungsleitungen incl. Isolierung**
Fachgerechte Demontage und Entsorgung tech. Einbauten

hier:  Heizungsleitungen

Demontage der Heizungsleitungen incl. Isolierungen und Entfernen der Befestigung. Fachgerechte Entsorgung aller
Materialien. Arbeitsbereich reinigen.

KMF belastete Produkte - Dämmungen vor Rohrleitungen und Stopfmassen - siehe gesond. Position
Menge: 50,000 m

**05.03.020 Demontage u Entsorgung Lüftungskanäle, incl. Aufhängung u Isolierung**
Fachgerechte Demontage und Entsorgung tech. Einbauten

hier:  Lüftungskanäle  bis Seitenlänge 1.000 x 3.000 mm

Demontage der Lüftungskanäle bis zu einer Seitenlänge von 1.000 x 3.000 mm, incl. Entfernen der Aufhängungen, Isolierungen und Befestigungsmaterialien.
Fachgerechte Entsorgung aller Materialien. Arbeitsbereich reinigen.

KMF belastete Produkte - Dämungen vor Rohrleitungen und Stopfmassen - siehe gesond. Position
Menge: 50,000 m

**05.03.030 Dem. u Ents. Lüftungsrundrohr/Flex bis DN 280, incl. Aufhäng.**
Fachgerechte Demontage und Entsorgung tech. Einbauten

hier:  Lüftungsrundrohr / Flexrohr DN 280

Demontage von Lüftungsrundrohr und Lüftungsflexrohr
bis DN 280, incl. Entfernen der Befestigungen und Aufhängungen.
Fachgerechte Entsorgung aller Materialien. Arbeitsbereich reinigen.
Menge: 100,000 m

**05.03.040 Dem. u Ents. von Schlitzauslässen**
Fachgerechte Demontage und Entsorgung tech. Einbauten

hier:  Schlitzauslässe

Demontage der Schlitzauslässe incl. Befestigungsmaterial.
Fachgerechte Entsorgung gemäss der geltenden Vorschriften. Arbeitsbereich reinigen.
Menge: 40,000 m

**05.03.050 Dem. u Ents. von Drallauslässe**
Fachgerechte Demontage und Entsorgung tech. Einbauten

hier:  Drallauslässe

Demontage der Drallauslässe incl. Befestigungsmaterial.
Fachgerechte Entsorgung gemäss der geltenden Vorschriften. Arbeitsbereich reinigen.
Menge: 10,000 St

#### Titel 05.04 - Alle abgebrochenen Materialien der folgenden Positionen gehen über in das Eigentum des AN, wenn nicht gesondert beschrieben. - Alle Elektroinstallationen und vorh. Beleuchtungen werden bauseits vom Fachunternehmen vor den Abbruch-/Rückbau- arbeiten zurückgebaut und entfernt. Hinweis: Abbruch ist erschütterungsarm auszuführen.

*Hinweis: Erdgeschoss*

**05.04.010 Demont. u. Entsorg. besteh. Lino, incl. schw.Estrich, Gesamth bis 10cm**
Demontage besteh. Bodenbelag einlagig, incl. Entfernen der Holzsockelleiste (auch an den Stb-Stützen), entsorgen.
Incl. Abbruch und Entsorgung schwimmender Estrichaufbau,
Arbeitsbereich abchliessend mit Industriesauger reinigen.

Einbauort: EG Lehrbuchsammlung - neu 100.002 Arbeitsbereich

Besteh. Bodenaufbau
Belag Lino  ca.  5 mm
Estrich  ca. 55 mm
Dämmung  ca. 10 mm

Abrechnungsgrundlage: qm Grundfläche
Menge: 375,000 m2

**05.04.020 Demont. u. Entsorg. besteh.Naturstein, incl. Estrich Gesamth.bis 10cm**
Demontage besteh. Bodenbelag einlagig, incl. Entfernen der Sockelplatten und entsorgen
Incl. Abbruch und Entsorgung schwimmender Estrichaufbau
Arbeitsbereich abchliessend mit Industriesauger reinigen.

Einbauort:  EG Foyer im Bereich zur Lehrbuchsammlung.
  EG Foyer im Bereich Flur neben TRH

Besteh. Bodenaufbau
Naturstein deutsch-grau  ca. 20 mm
Estrich  ca. 45 mm
Dämmung  ca. 10 mm

Abrechnungsgrundlage: qm Grundfläche
Menge: 56,000 m2

**05.04.030 Demont. u. Entsorgung Waschbetonplatten, incl. Estrich**
Demontage und Entsorgung incl. Estrich wie in vor beschr. Position, allerdings

besteh. Bodenbelag aus Waschbetonplatten

Mit in diese Position ist der Schutz der Betonwände
bei den Abbrucharbeiten ein zu kalkulieren.

Einbauort:  EG Fluchttreppenhaus

Abrechnungsgrundlage: qm Grundfläche
Menge: 8,000 m2

**05.04.040 Abbruch u. Entsorg. besteh. Estrichsockel (besteh.Schliessfächeranl.)**
Abbruch besteh. Estrichsockel - im Bestand für Schliessfächer -
incl. umlauf. Sockel aus Naturstein und Entsorgung Abbruchmaterial, Reinigung Arbeitsbereich.

Sockelhöhe:  ca. 0,07 m über besteh. Bodenbelag
Sockelbreite:  ca. 1,00 m

Einbauort: EG Foyer im Bereich der Schliessfächer
Ausbau der Schliessfächer - siehe gesond. Position

Abrechnungsgrundlage: lfdm Sockel
Menge: 60,000 m

**05.04.050 Demont. u. Entsorg. besteh. Natursteinbelag**
Demontage besteh. Bodenbelag einlagig, ohne Schleifen des Untergrundes, incl. Entfernen der Sockelplatten an aufgeh. Wänden, entsorgen.
Mit in diese Position ist der Schutz der Pfosten-Riegel-Fassade
bei den Abbrucharbeiten ein zu kalkulieren.

besteh. Bodenbelag: Naturstein deutsch-grau ca. 20 mm

Einbauort:  EG Foyer

Abrechnungsgrundlage: qm Grundfläche
Menge: 414,000 m2

**05.04.060 Demont. u. Entsorg. besteh. Belag Lino**
Demontage besteh. Bodenbelag einlagig, ohne Schleifen des Untergrundes, incl. Entfernen der Holzsockelleiste, entsorgen.

besteh. Bodenbelag: Linoleum

Einbauort:  EG 100.004 Annahme/Ausgabe
  EG 100.005 Teilbereich Flur
  1.OG Cafeteria

Abrechnungsgrundlage: qm Grundfläche
Menge: 146,000 m2

**05.04.070 Kleberückstände abschleifen**
Abschleifen von Kleberückständen der Estrichflächen nach dem Rückbau der vor beschr. Position.
Menge: 146,000 m2

**05.04.080 Abbruch Estrichaufbau, Entsorgung**
Abbruch vorh. schw. Estrichaufbau in Kleinflächen, incl Entsorgung. Arbeitsbereich reinigen.

angen. Gesamtaufbauhöhe:  bis 10 cm

Streifenbreite: bis ca. 30 cm
Menge: 12,000 m2

**05.04.090 Zulage Estrichschnitt**
Zulage zur vor beschr. Positionen Abbruch Belag incl. Estrich,
Abbruch Estrich  für Estrichschnitt.

Gesamtdicke:  bis 10 cm
Menge: 55,000 m

**05.04.100 Abbruch vorh. IW d=0,15 m Flur NotTRH**
Abbruch besteh. Innenwand aus Mauerwerk.

Einbauort:  EG Flur Fluchttreppenh. Innenwand zum Foyer

Einbauhöhe:  bis 3,50 m

besteh. Innenwanddicke:  ca. 0,15 m
Lichte Raumhöhe:  ca. 3,30 m

Sägeschnitt als Zulageposition

Incl. erf. Gerüste und Entsorgung Abbruchmaterial.
Menge: 30,000 m2

**05.04.110 Abbruch neue Öffnung in besteh. IW d=bis 0,30 m erstellen**
Abbruch neue Öffnung in besteh. Innenwand, incl. Leibungsausbildung anlegen, lotrecht und winkelig.

Einbauort:  EG Flur Ausgabe zum Flur neue Bücherausgabe

Einbauhöhe:  bis 3,50 m

besteh. Innenwanddicke:  bis 0,30 m  Mauerwerk
Lichte Raumhöhe:  ca. 3,30 m

Neue Öffnung:
Breite:  2,55 m
Höhe:  OK Rohdecke bis UK Stb-Unterzug
  ca. 3,20 m

Sägeschnitt als Zulageposition

Incl. erf. Gerüste, Schutz angrenz. Bauteile, Entsorgung Abbruchmaterial und Reinigen Arbeitsbereich.
Menge: 1,000 St

**05.04.120 Demontage GK-Wand d = 15 cm incl. UK, Entsorgung**
Demontage besteh. GK-Wand, incl. UK und Entsorgung
Abbruchmaterial.
Erforderl. Gerüste sind mit in diese Position einzukalkulieren.

Einbauhöhe:  bis 3,50 m

Abrechnungsgrundlage: qm GK-Wand
Menge: 57,000 m2

**05.04.130 Demontage GK-Vorsatzschale F90 incl. UK, Entsorgung**
Demontage wie in vor beschr. Position, allerdings

besteh. GK-Vorsatzschale, incl. UK

Hinweis:
Dämmung Hohlraum
KMF-Produkt, alt Kategorie 1B (krebserzeugend)
lt. Bauschadstofferhebung Umweltlabor ACB
Ausbau Dämmung und Entsorgung - siehe gesond. Position
Menge: 70,000 m2

**05.04.140 Demontage GK-Bekleidung Stb-Stützen umlauf, incl.UK, Entsorgung**
Demontage besteh. umlauf. GK-Bekleidung der Stb-Stützen,
incl. UK und Entsorgung

Einbauhöhe:  bis 3,50 m

Stb-Stützen eckig:
verschiedene Querschnitte 0,40/0,40 m, 0,45/0,37 m

Abrechnungsgrundlage: Stck Stütze
Menge: 8,000 m2

**05.04.150 TB Demont. u. Entsorg. besteh. Rasterd. Hol, incl. UK u glatten Fries**
Besteh. Rasterdecke mit Holzwolleplatten in einem Teilbereich demontieren und entsorgen, incl. der Unterkonstruktion und umlauf. glatten GK-Friesen.

Einbauhöhe:  bis 3,50 m

Einbauort: EG Lehrbuchsammlung - neu 100.002a-c WC-Box
  (Teilbereich der besteh. Decke im Bestand)

L.H. Bestand OKFF bis UK abgeh. Decke 2,40 m
Abhanghöhe  ca. 0,93 m unter Stb-De
besteh. GK-Raster  ca. 0,60 x 0,60 m

Tech. Einbauten Elektro wie Rauchmelder Lichtpaneele
werden bauseits durch tech. Gewerk demontiert.

Drallauslässe und Lüftungskanäle im Teilbereich Decke werden
mit abgebrochen - siehe gesond. Position.
Menge: 84,000 m2

**05.04.160 TB Demont. u. Entsorg. besteh. GK-Decke glatt**
Besteh. GK-Decke glatt demontieren und entsorgen,
incl. der Unterkonstruktion etc..

Einbauhöhe:  bis 3,50 m

Einbauort: EG Foyer

L.H. Bestand OKFF bis UK abgeh. Decke 2,65 m / 2,90
Abhanghöhe  ca. 0,70 m / 0,35

besteh. GK-Decke:  glatt
Menge: 78,000 m2

**05.04.170 Demont. u. Entsorg. besteh. GK-Decke gelocht, glatten Fries, incl.UK**
Demontage und Entsorgung besteh. GK-Decke wie in vor beschr. Position, allerdings

gelocht mit umlauf. glatten Fries

Einbauhöhe:  bis 3,50 m

Einbauort:  EG 100.004 Annahme/Ausgabe
  EG 100.005 Teilbereich Flur
Menge: 102,000 m2

**05.04.180 TB Foyer Demont. u. Entsorg. besteh.Deckenseg.gelocht,gl.Fries,incl.UK**
Demontage und Entsorgung besteh. GK-Decke wie in vor beschr. Position, allerdings

gelocht mit umlauf. glatten Fries als Deckensegel

Einbauhöhe:  bis 3,50 m

Einbauort: EG 100.001 Foyer im Bereich der Infotheke

L.H. Bestand OKFF bis UK abgeh. Decke 2,65 m
Abhanghöhe  ca. 0,70 m

Der Rückbau u. Entsorgung der freien "Segelkanten"-Aus-
führung, incl. vertikaler Verschluss Höhenunterschied,
zweiseitig ist mit in diese Position einzukalkulieren.
Segelkante:  Gesamtlänge ca. 25,00 m
Menge: 145,000 m2

**05.04.190 TB Foyer Demont. u. Ents.besteh.GK-Abkast. b=1,50 für Lüft.,incl.UK**
Demontage und Entsorgung besteh. GK-Decke wie in vor beschr. Position, allerdings

glatt als GK-Abkastung (2-seitig) in Streifenbreite für Lüftung

Einbauhöhe:  bis 3,50 m

Einbauort: EG 100.001 Foyer im Bereich zum Luftraum

L.H. Bestand OKFF bis UK GK-Abkastung ca. 2,75 m
GK-Abkastung Untersicht Breite:  ca. 1,50 m
GK-Abkastung einseitig vertikal:  ca.  0,60 m

Abrechnungsgrundlage: lfdm GK-Abkastung (2-seitig)
Menge: 31,000 m

**05.04.200 TB Foye Demont. u. Entsorg. besteh. Rasterd. Holzwolleplatten,incl.UK**
Besteh. frei hängende Rasterdecke mit Holzwolleplatten
in Deckenfeldern der Stb-Unterzüge (mehrere Einzelflächen)
demontieren und entsorgen, incl. der Unterkonstruktion.

Einbauhöhe:  bis 3,50 m

Einbauort: EG 100.001 Foyer und 100.049 Flur

Achsraster Stb-Unterzüge/Stb-Stützen etc. ca. 5,40/5,40 m
einzelnes Deckenfeld:  ca. 4,40 x 4,40 m

5 Felder =  7 x 7 Holzwolleplatten
3 Felder =  4 x 7  Holzwolleplatten

L.H. Bestand OKFF bis UK abgeh. Rasterdecke ca. 3,05 m
Abhanghöhe:  ca. 0,25 m
Plattengrösse:  0,60/0,60 m

Abrechnungsgrundlage: 1 Stck für alle
Menge: 1,000 St

**05.04.210 Zulage Schnitt GK-Decke glatt**
Zulage zur vor beschr. Position Demont. u. Entsorgung GK-Decke glatt incl. UK

- für Schnitt GK-Platte, incl. Trennen der UK zur weiter besteh. GK-Deckenfläche.
Menge: 32,000 m

**05.04.220 Demont. u. Ents.besteh.GK-Abkast. F90**
Demontage und Entsorgung besteh. GK-Abkastung F90, incl. UK und Befestigung (tech. Gewerk)

Einbauhöhe:  bis 3,50 m

Abmessungen:  ca. 500 x 300 mm

Abrechnungsgrundlage: lfdm GK-Abkastung
Menge: 10,000 m

**05.04.230 Demont. u. Entsorg. Alu-Fensterele. je 2,70x1,70, incl. Alu-F.Südf.**
Demontage Alu-Fensterelement, incl. Alu-Aussenfensterbank
und Entsorgung

Besonderheit:
Der Ausbau am Sturz ist vorsichtig und bruchfrei vorzunehmen
aufgrund der besteh. WDVS-Fassade, die erhalten bleiben
muß !

Einbauort:  EG Lehrbuchsammlung - neu 100.002 Arbeitsber.
  hier: Südfassade

Fensterelementgrösse  9 Stck ca. 2,70 x 1,70 m
Brüstung  ca. 1,00 m

Aussenliegende Raffstorekästen sind auszubauen und seitl.
zu lagern, weil diese wieder eingebaut werden - siehe gesond.
Position

Massive Brüstung wird ebenso abgebrochen - siehe gesond. Position.

Abbruch Innenfensterbank, Holzblende Nische und Heizkörper  - siehe gesond. Position.

Abrechnungsgrundlage: qm über die gesamte Länge
Menge: 42,000 m2

**05.04.240 Demont. u. Ents.besteh.GK-Bekl. glatt b=1,00 m.,incl.UK an Fenster**
Zulage Alu-Fensterelemente für die Demontage und Entsorgung besteh. GK-Decke glatt, incl UK,  im Anschlussbereich Fenster bis zum Deckensprung Rasterdecke.

GK- Streifenbreite  ca. 1,00 m

L.H. Bestand OKFF bis OK Alu-Glasfenster ca. 2,75 m
Deckensprung 30 cm tiefer zur Rasterdecke!

Abrechnungsgrundlage: lfdm GK-Streifen
Menge: 24,000 m

**05.04.250 Zulage Ausbau Raffstorekästen, seitl. lagern, Raffstore etc. entsorgen**
*** Grundposition ZZ 7.0
Zulage zur vor beschr. Position Demont. u. Entsorgung Alu-Fensterelemente für den beschädigungsfreien Ausbau der
aussenliegenden Raffstorekästen.

Befestigung besteh. Raffstorekästen je Fensterelement:
5 Stck Winkelmontage am Fenster-Sturzrahmenprofil

Höhe Raffstorekasten: ca. 25 cm

Raffstorekästen werden vor Ort in Abstimmung mit der BL eingelagert für die spätere bauseitige Montage.

Der Raffstore selbst, sowie die beiden seitliche Führungsseile und untere Abschlusshalterung sind zu entsorgen-

Abrechnungsgrundlage:  Stck Fensterelement
Menge: 9,000 St

**05.04.260 Zulage Ausbau Raffstorekästen etc., alles entsorgen**
*** Wahlposition ZZ 7.1
Zulage zur vor beschr. Position Demont. u. Entsorgung Alu-Fensterelemente für den Ausbau der aussenliegenden Raffstorekästen wie in vor beschr. Position, allerdings

Ausbau und Entsorgung incl. der Raffstorekästen

Abrechnungsgrundlage:  Stck Fensterelement
Menge: 9,000 St

**05.04.270 Abbr. u. Entsorgung EG Brüstung Beton Alu-Fensterel. Südfassade**
*** Grundposition ZZ 6.0
Abbruch Brüstung Alu-Fensterelemente Südfassade der vor beschr. Position, incl. Entsorgung Abbruchmaterial.
Die Brüstung wird bis auf einen verbleibenen "Restsockel" von ca. 0,20 m abgebrochen

Beton-Brüstung innen Bestandshöhe ca. 1,00 m
Höhe Abbruch:  ca. 0,80 m
Dicke:  bis 0,25 m

Hinweis:
Innenseite Brüstung/Heizkörpernische - Anstrich Einstufung bituminös lt. Bauschadstofferhebung Umweltlabor ACB

Event. erforderliche Sägeschnitte - siehe gesond. Position.

Abrechnungsgrundlage: qm abgebr. Brüstungsfläche
Menge: 25,000 m2

**05.04.280 Abbr. u. Entsorgung Brüstung MW Alu-Fensterel. Südfassade**
*** Wahlposition ZZ 6.1
Abbruch und Entsorgung Brüstung Alu-Fensterelemente Südfassade wie in der vor beschr. Position, allerdings

Brüstung aus Mauerwerk bis 0,25 m
Menge: 25,000 m2

**05.04.290 Zulage Abbruch Brüstung bis OK Rohbetonde. Öff.für Notausgangstür**
Zulage zur vor beschr. Position Abbruch Brüstung für
die Ausführung bis auf OK Rohdecke - Öffnung anlegen -
für die spätere bauseitige Notausgangstür.

Öffnungsbreite/-länge:  ca. 2,75 m

Abrechnungsgrundlage:  Stck Öff. anlegen für Notausgangstür
Menge: 2,000 St

**05.04.300 Zulage Abbr. flächenfertige Oberfläche waage,glatt für baus. Arbeiten**
Zulage zur vor beschr. Position Abbruch Brüstung für
das Herstellen einer abschl. Oberflächenausführung
der Aufstandfläche in waage, eben und glatt - flächenfertig
für die baus. neue Pfosten-Riegel-Fassade und Unterflurkanal.
Menge: 20,000 m

**05.04.310 Abbr. u. Entsorgung 1.OG Stb-Brüstung Anleg.neue Öffn.neue Treppe**
Abbruch Stb-Brüstung für das Anlegen neue Zugangsöffnung über neue Stahltreppe im Foyer, incl. Entsorgung Abbruch-material.
Schnittflächen (Leibungen) glatt, flucht- und lotrecht

Einbauort:  1.OG Medienraum (Auditorium) - neu 100.006 a-c  Arbeitsbereich

Höhe Rückbau Stb-Brüstung bis auf OK Rohdecke
Höhe:  ca. 1,00 m
Öffnungsbreite:  ca. 1,50 m
Dicke Betonbrüstung:  ca. 0,15 m
Menge: 1,000 St

**05.04.320 Zulage Abbrucharb. für Sägeschnitt bis 0,25 m Tiefe**
*** Grundposition ZZ 4.0
Sägeschnitt für Abbruch der vor beschr. Positionen.

Tiefe:  bis 0,25 m
Menge: 30,000 m

**05.04.330 Zulage Abbrucharb. für Sägeschnitt bis 0,35 m Tiefe**
*** Wahlposition ZZ 4.1
Sägeschnitt für Abbruch der vor beschr. Position.

Tiefe:  bis 0,35 m
Menge: 30,000 m

**05.04.340 Abbr. Aussen Brüstung Ausb., Lagern Betonfertigteilpl. Sockel**
*** Grundposition ZZ 11.0
Abbruch Brüstung auf der Aussen-/Fassadenseite
hier: Betonfertigteilplatten Sockel
beschädigungsfrei ausbauen und seitlich lagern für
den späteren Wiedereinbau.

Höhe:  bis 0,30 m
Dicke:  bis 0,10 m

Einbauort:  EG Lehrbuchsammlung - neu 100.002 Arbeitsber.
  hier: Südfassade
Menge: 25,000 m

**05.04.350 Abbr. Aussen Brüstung Ausb., Entsorg. Betonfertigteilpl. Sockel**
*** Wahlposition ZZ 11.1
Abbruch Brüstung auf der Aussen-/Fassadenseite wie in
vor beschr. Position, allerdings

ausbauen und entsorgen
Menge: 25,000 m

**05.04.360 Abbr. Brüstung Aussenseite Rückbau, Ents. WDVS-Fassade**
Abbruch Brüstung auf der Aussen-/Fassadenseite

hier: WDVS-Fassade

ausbauen und entsorgen

Hinweis:
WDVS-Fassade - Haftmasse
KMF-Produkt, alt Kategorie 1B (krebserzeugend)
lt. Bauschadstofferhebung Umweltlabor ACB
Ausbau Haftmasse und Entsorgung - siehe gesond. Position

Brüstung aussen Höhe  ca. 0,80 m
Dämmplattendicke  ca. 0,12 m

Die Erstellung Trennung/Schnitt vertikal an beiden Seiten zur WDVS-Fassade, die bestehen bleibt, ist mit in diese Position einzukalkulieren.
Menge: 25,000 m2

*Hinweis: 1. Obergeschoss*

**05.04.370 Demont. u. Entsorg. besteh. Hohlraumb. incl. Nad Gesamth. ca. 0,17m**
Demontage besteh. Holhlraumboden, belegt mit Nadelfilz,
incl. Unterkonstruktion.
Der Rückbau der Stufen- und Rampenausbildung an der Raumzugangstür ist mit in diese Position einzukalkulieren, ebenso das  Entfernen der umlauf. Holzsockelleisten (auch
an den Stb-Stützen). Alles ausbauen und entsorgen

besteh. Bodenbelag:  Nadelfilz
Hohlraumboden:  ca. 0,17 m Höhe

Einbauort:  1.OG Medienraum (Auditorium) - neu 100.006 a-c  Arbeitsbereich

Hinweis:
Die Raumzugangstür (2-flügelig) bleibt erhalten.
Während der Demontagearbeiten ist das Türelement vor
mech. Beschädigungen zu schützen. Der Schutz ist mit in
diese Position einzukalkulieren.

Abrechnungsgrundlage: qm Grundfläche Raum
Menge: 150,000 m2

**05.04.380 Demont. u. Entsorg. besteh. Belag Lino**
Demontage besteh. Bodenbelag einlagig, ohne Schleifen des Untergrundes, incl. Entfernen der Holzsockelleiste, entsorgen.

besteh. Bodenbelag: Linoleum

Einbauort:  1.OG Cafeteria

Abrechnungsgrundlage: qm Grundfläche
Menge: 130,000 m2

**05.04.390 Kleberückstände abschleifen**
Abschleifen von Kleberückständen der Estrichflächen nach dem Rückbau der vor beschr. Position.
Menge: 130,000 m2

**05.04.400 Demont. u. Entsorg. Rampe mit besteh. Belag Lino**
Demontage besteh. Rampe (Stahlkonstruktion) incl. Bodenbelag Linoleum und Unterbau, entsorgen.
Rückbau und Entsorgung Geländer aus Flachstahl ist mit in diese Position ein zu kalkulieren.

Rampenkonstruktion aus T-Stahl 240 mm hoch
aussenseitig Geländer aus Flachstahl mit Laschen montiert
6 vertikale Stähle, Durchlaufender Obergurt auf Brüstungshöhe

Gesamtlänge  ca. 5,50 m
Gesamtbreite;  ca. 2,50 m
Höhenunterschied:  ca. 0,17 m  (Hohlraumboden Medienraum)

Einbauort:  1.OG Cafeteria  - Tür zum Medienraum

Abrechnungsgrundlage: Stck Rampe
Menge: 1,000 St

**05.04.410 Ausbau u. Ents. GK-Vorsatzschale d=12 cm besteh. Stb-Brüstung**
Demontage und Entsorgung besteh. GK-Bekleidung/ Vorsatzschale (für Installationen Elektro), incl. Ablage,
vor besteh. Stb-Brüstung.

Einbauort:  1.OG Medienraum (Auditorium) - neu 100.006 a-c  Arbeitsbereich

Brüstungshöhe:  1,00 m
GK-Vorsatzschale:  d = ca. 12 cm

Abrechungsgrundlage:  lfdm GK-Vorsatzschale
Menge: 25,000 m

**05.04.420 Ausbau u. Ents. Glasbausteine ca. 51 qm**
Demontage und Entsorgung besteh. "Glasbausteinwandfelder",
incl. Metalleinfassung, Fugen etc..

Besonderheit:
Der Ausbau an der Brüstung und im Sturzbereich ist vorsichtig
und bruchfrei vorzunehmen.
Auf der Luftraumseite wird ein Fahrgerüst für die Abbrucharbeiten erforderlich - siehe gesond. Position als Zulage

Einbauhöhe:  bis 3,50 m auf Raumseite 1.OG
  bis 7,00 m auf Foyerseite EG

Einbauort:  1.OG Medienraum (Auditorium) - neu 100.006 a-c  Arbeitsbereich

Feldgrösse:  ca. 17 Stck x 12 Stck
  ca. 3,40 m x  2,40 m  =  ca. 8,5 qm

Brüstung:  ca. 0,76 auf OKFF Hohlraumboden +3,72

6  Stck Felder mit umlauf. Metallrahmen

Ausbau und Entsorgung.

Abrechungsgrundlage:  Stck Feld
Menge: 6,000 St

**05.04.430 Zulage Fahrgerüst für vor. besch. Pos. Abbruch Glasbausteine**
Zulage zur vor beschr. Position Ausbau u Ents. Glasbausteine für Liefern, Aufstellen und Wiederabbau Fahrgerüst oder gleichwertig nach Wahl AN für die Zeit der Abbruch/ Demontagearbeiten gemäss diesem LV.

Ostseite Wandlänge:  ca. 12,00 m
Südseite Wandlänge:  ca. 12,00 m

Aufstellung im EG Forum OKFF Bestand +/- 0,00
Luftraum  lichte Höhe ca. 7,00 m

Mit in diese Position ist die Sicherung des entsprechenden Gefahrenbereichs, in dem die Abbrucharbeiten ausgeführt werden, im Foyer mit ein zu kalkulieren.
Menge: 1,000 psch
Voraussichtliche Abrechnungsmenge: 1,000

**05.04.440 Demont. u. Entsorg. besteh. Metallrasterd., incl. UK**
Besteh. Metallrasterdecke ausbauen und entsorgen, incl. der Unterkonstruktion.
Uumlauf. glatten GK-Fries - siehe gesond. Position

Lichtpaneele und Drallauslässe sind ebenso auszubauen und zu entsorgen.

Einbauhöhe:  bis 3,50 m

Einbauort:  1.OG Medienraum (Auditorium) - neu 100.006 a-c  Arbeitsbereich

L.H. besteh. OKFF Hohlraumb. bis UK abgeh. Metalldecke ca. 3,10 m
Abhanghöhe  ca. 0,30 m
besteh. GK-Raster  ca. 0,60 x 0,60 m

Hinweis:
Es gibt keine aufliegende Dämmung.
Menge: 120,000 m2

**05.04.450 Demont. u. Ents.besteh.GK-Decke glatt b=1,30, incl.UK**
Demontage und Entsorgung besteh. GK-Decke wie in vor beschr. Position, allerdings

glatt als GK-Decke in Streifenbreite ca. 1,30 m

L.H. Bestand OKFF bis UK GK-Abkastung ca. 3,20 m

Abrechnungsgrundlage: lfdm GK-De
Menge: 35,000 m

**05.04.460 Zulage Schnitt GK-Decke glatt zu besteh. RWA-Lichtkuppel**
Zulage zur vor beschr. Position Demont. u. Entsorgung GK-Decke glatt incl. UK

- für Schnitt GK-Platte umlaufend im/am Übergang zu rechteckigen Deckenöffnungen
hier: besteh. Schacht RWA-Lichtkuppeln, vertikal in GK bekleidet und soll so erhalten bleiben.

Ausschnitt in GK-Decke:  ca. 1,00 x 0,60 m
Menge: 4,000 St

*Hinweis: 1. Untergeschoss*

**05.04.470 Abbruch Estrichaufbau, Entsorgung**
Abbruch vorh. schw. Estrichaufbau, Kleinfläche,
incl Entsorgung.

angen. Gesamtaufbauhöhe:  bis 6 cm

Einbauort: 1. UG Magazin - für neuen Technikraum

Hinweis:
In dem Bereich wird vorab der alte schadstoffhaltige
Plattenbelag, incl. Klebemasse, unter Arbeitsschutzauflagen ausgebaut und entsorgt - siehe gesond.
Position.
Nach Freimessung des Bereiches kann hier der
vorh. Estrichaufbau für den neu zu erstellenden Raum,
ca. 10 qm, abgebrochen und entsorgt werden.

Die Entsorgung Abbruchmaterial hat in verschl. bzw.
abgedeckten Transportmitteln zu erfolgen, weil
die Wege zum Ausgang über Flure durch das Magazin
verlaufen - bei laufendem Betrieb.
Die Erschwernis ist mit in diese Position einzukalkulieren.
Der Transportweg ist täglich zum Arbeitsende zu saugen.
Menge: 10,000 m2

**05.04.480 Zulage Estrichschnitt**
Zulage zur vor beschr. Positionen Abbruch Belag incl. Estrich,
Abbruch Estrich  für Estrichschnitt.

Gesamtdicke:  bis 10 cm
Menge: 6,000 m

**05.04.490 Zeitversetzte Ausf. Abbruch Wandfliesen 20/20 Entsorgung**
Abbruch Wandfliesen von besteh. Mauerwerkswänden,
incl. Entsorgung.
Die Oberflächen der Wände ist glatt und rückstandslos
herzustellen.

Eiinbauort: 1. UG WC Mitarbeiter

Wandfliesen  20/20
Wandhöhe  gefliest raumhoch ca. 2,50 m

Hinweis:
Während der Bauzeit Nutzung durch die Handwerker.

Die Abbrucharbeiten werden zeitversetzt (zum Ende
der Maßnahme) zur Ausführung kommen. Dieser
Umstand ist mit in die Position einzurechnen.
Menge: 60,000 m2

**05.04.500 Zeitversetzte Ausf. Abbruch Bodenfliesen 20/20 Entsorgung**
Abbruch Fliesen wie in vor beschr. Position, allerdings

Bodenfliesen
Menge: 25,000 m2

#### Titel 05.05

*Hinweis: Erdgeschoss*

**05.05.010 Demont. u. Entsorg. Wand-Möbelkonstr. raumhoch, incl. Wandbekl. beids.**
Demontage und Entsorgung besteh. fest eingebaute raumhohe
"Wand-Möbelkonstruktion" mit Rück- und Vorsprüngen, grösstenteils mit Eternitplatten bekleidet (beidseitig),
ebenso Leibungen und Untersichten in den Durchgängen
und ein Schranktürelement (Zugang integr. Technik).

Einbauhöhe:  bis 3,50 m

Einbauort: EG zwischen 100.001 Foyer und 100.049 Flur

Höhe der "Wand-Möbelkonstr." OKFF - UK Stb-UZ  ca.  3,10 m
tiefste Breite  bis  ca.  0,90 m
Gesamtlänge auf der Flurseite:  ca. 17,80 m
Gesamtlänge auf der Foyerseite:  ca. 25,50 m

Teilbereich Glasbausteinwand als Zulage - s. gesond. Position
Theke siehe gesond. Position
Alu-Glas-Brandschutztüren 2 Stck - siehe gesond. Position
Glasoberlicht 1 Stck - siehe gesond. Position

Die "Wand-Möbelkonstruktion" ist komplett bis unter den Stb-Unterzug und bis auf Rohboden zurückzubauen und alle
Bestandteile sind fachgerecht zu entsorgen.

Abrechnungsgrundlage: Stck "Wand-Möblekonstr."
Menge: 1,000 St

**05.05.020 Zulage Ausbau u. Ents. Glasbausteine ca. 10 qm**
Zulage zur vor beschr. Position Demontage und Entsorgung besteh. "Wand-Möbelkonstruktion" für den Teilbereich Glasbausteine.

Teilbereichlänge:  ca. 4,50 m
Teilbereichhöhe:  ca. 2,10 auf OKFF bezogen
Teilbereichsfläche:  ca. 10,00 qm
Ausbau und Entsorgung.

Abrechungsgrundlage:  Stck Teilbereichsfläche
Menge: 1,000 St

**05.05.030 Zulage Ausbau u. Ents. Glasoberlicht**
Zulage zur vor beschr. Position Demontage und Entsorgung besteh. "Wand-Möbelkonstruktion" für den Teilbereich Glasoberlicht.

Länge:  ca. 5,00 m
Höhe:  ca. 0,35 m

Ausbau und Entsorgung.
Menge: 1,000 St

**05.05.040 Zulage Brandschutzvorhang**
Zulage zur vor beschr. Position Demontage und Entsorgung besteh. "Wand-Möbelkonstruktion" für den Ausbau und Entsorgung Brandschutzvorhang.
Menge: 1,000 St

**05.05.050 Demont. u. Entsorgung Info-Theke**
Demontage und Entsorgung besteh. fest eingebaute Info-Theke im Foyer.

Beschreibung:
Frontbekleidung mit Mosaikfliesen belegt
Einfassungen, Sockelblende in Edelstahl
Thekenform:  geschwungen
Unterbau  teilweise offen, teilweise geschlossen
  mit Möbeln, GK-Verschluss

Höhe der Info-Theke:  ca. 0,95 m
Breite der Info-Theke:  ca. 0,85 m zzgl. eins. Abl. 0,16 m
Gesamtlänge Aussenfront:  ca. 20,00 m

Demont. u Entsorg. der kleinen Heizkörper - siehe gesond. Positon

Die Info-Theke ist komplett zurückzubauen und alle
Bestandteile sind fachgerecht zu entsorgen.

Abrechnungsgrundlage:  Stck Infotheke
Menge: 1,000 St

**05.05.060 Demont. u. Entsorgung besteh.Schliessfächeranlage**
Demontage und Entsorgung besteh. fest eingebaute Schliessfächeranlage (siehe Foto)  im Foyer.

Gesamtbreite der Schliessfächer auf einem Sockel:  ca. 1,00 m
Gesamtlänge der Schliessfächer auf einem Sockel:  ca. 6,00 m

Die Schliessfächeranlage ist komplett zurückzubauen und alle
Bestandteile sind fachgerecht zu entsorgen.
Abbruch Estrichsockel - siehe gesond. Position.
Schlösser werden bauseits zur Weiterverwendung ausgebaut.

Abrechnungsgrundlage:  lfdm Schliessfächeranlage auf Sockel
Menge: 60,000 m

**05.05.070 Zulage Ausbau Schliessfächeranlage, seitl. lagern**
Zulage zur vor beschr. Position Demontage und Entsorgung besteh. Schliessfächeranlage für den beschädigungsfreien Ausbau und seitliches Lagern.
Menge: 10,000 m

**05.05.080 Demont. u. Entsorgung Fensterbank u Kabelkanal u. HzkBlende**
Demontage Fensterbank (Holz) und Holzblenden Heizkörper
umlaufend im Brüstungsbereich der Fensteranlage, incl. UK
und der d. Fuge zum Fenster u. Stb-Stützen.

Einbauort:  EG Lehrbuchsammlung - neu 100.002 Arbeitsber.
  hier: umlaufend im gesamten Raum

Brüstungshöhe:  ca. 1,00 m auf OKFF Bestand
Breite/Tiefe Fensterbank:  ca. 0,50 m
  Auskragung (Hzk Nische) ca. 0,30 m
Holzblenden Hzk-Nische
Höhe:  ca. 0,63 m
2 versch. Längen:  ca. 0,36 / 2,15 m

Hinweis:
Kabelkanal wird im Vorfeld baus. durch tech. Gewerk zurück-gebaut und entsorgt.
Ausbau u. Entsorgung Heizkörper - siehe gesond. Position
Menge: 50,000 m

*Hinweis: 1. Obergeschoss*

**05.05.090 Demont. u. Entsorg. Schrankanlage (Medien), Tür Rückraum begehb.**
Demontage und Entsorgung besteh. fest eingebaute raumhohe
Schrankanlage (Medienschrank), durch Schranktür Zugang zum
begehbaren Rückraum und ein Einzelschrankelement.

Einbauort:  1.OG Medienraum (Auditorium) - neu 100.006 a-c  Arbeitsbereich

L.H. Bestand OKFF Holhlraumb. bis UK Metallrasterdecke
ca. 3,10 m

Höhe Schrank  nur mit Türen + Blenden  ca.  3,10 m
Tiefe/Breite  ca.  0,60 m
7 Elemente - Gesamtlänge:  ca.  8,50 m
Einzelschrankelement:  ca.  1,20 m

Abrechnungsgrundlage: Stck gesamte Schrankanlage
Menge: 1,000 St

**05.05.100 Demont. u. Entsorg. De-Schiene incl. Vertikallamellen**
Alu-Schienen (Deckenmontage)  incl. Vertikallamellen ausbauen und entsorgen.

Einbauort:  1.OG Medienraum (Auditorium) - neu 100.006 a-c  Arbeitsbereich

Teilbereich Glasbausteine hier: Ostseite
Gesamtlänge:  ca. 12,00 m
Höhe:  ca.  2,50 m
Menge: 14,000 m
Voraussichtliche Abrechnungsmenge: 1,000

**05.05.110 Entsorg. loses Mobiliar Stühle**
Loses Mobiliar räumen und entsorgen.
hier:  Stühle

Einbauort:  1.OG Medienraum (Auditorium) - neu 100.006 a-c  Arbeitsbereich  ca. 20 Stck
Menge: 20,000 St
Voraussichtliche Abrechnungsmenge: 1,000

**05.05.120 Entsorg. loses Mobiliar Holzbänke u. Holztische**
Loses Mobiliar räumen und entsorgen.
hier:  massive Holzbänke und Holztische

Einbauort:  1.OG Cafeteria

4 Tische 62/1,80 mit je 2 Bänken 50/1,80

Abrechnungsgrundlage: Stck gesamtes Mobiliar aus Holz
Menge: 1,000 St

**05.05.130 Demont. u Entsorg. Wand/Nischenkonstr. 2,00 m hoch, incl. Wandbekl.bei**
Demontage und Entsorgung besteh. fest eingebaute
"Wand-Möbelkonstruktion" als Nische/Aufstellfläche
für diverse Automaten.
Der Ausbau der Automaten erfolgt bauseits.
Die Konstruktion ist beidseitig und oberhalb mit Eternitplatten bekleidet.

Einbauhöhe:  bis 3,50 m

Einbauort: 1.OG Cafeteria

Höhe der "Wand-Möbelkonstr."  ca. 2,00 m
Seitenbreite:  ca  1,20 m
Gesamtlänge:  ca. 4,50 m

Die "Wand-Möbelkonstruktion" ist komplett zurückzubauen
und alle Bestandteile sind fachgerecht zu entsorgen.

Abrechnungsgrundlage: Stck "Wand-Nischenkonstr."
Menge: 1,000 St

**05.05.140 Demont. u. Entsorg. 1.OG best. Brandschutzt.1-flüg. ca. 1,40x2,20**
Demontage besteh. Alu-Glas-Brandschutztür, incl. Entsorgung

Einbauort:
1.OG  Medienraum (Auditorium)  1 Stck  ca. 1,40 x 2,10 m
Menge: 1,000 St

*Hinweis: 1. Untergeschoss*

**05.05.150 Demont. u Entsorg. WC-Trennwand u. Urinaltrennwand - zeitversetzt**
Demontage und Entsorgung WC-Trennwandanlage

WC-Anlage weiß bestehend aus
Front mit 2 Türen (2 Kabinen)
1 Stck Trennwand und 1 Stck Abschlusswand
mit Bodenabstand
oberer Abschluss direkt unter GK-Rasterdecke

und 1 Stck Urinaltrennwand

Hinweis:
Das WC wird während der Bauzeit den Handwerkern
zur Verfügung gestellt.
Der Rückbau etc. wird zeitversetzt zur eingentlichen
Abbruch/Rückbaumaßnahme erfolgen. Dieser Umstand
ist mit in dieser Position einzukalkulieren.

Abrechnungsgrundlage: Stck Gesamt
Menge: 1,000 St

#### Titel 05.07 Nachweisarbeiten - DIN 1961

**05.07.010 Arbeitszeiten Facharbeiter**
Arbeitszeiten eines Facharbeiters, einschl. aller Zuschläge.

An- und Abfahrtzeiten sowie Pausen werden nicht vergütet.

Notwendiges Werkzeug und Arbeitsmittel sind Bestandteil dieser Position und werden nicht gesondert vergütet.

Nur in Abstimmung und auf besondere Anweisung durch
die Bauleitung.
Menge: 40,000 Std

**05.07.020 Arbeitszeiten Helfer**
Arbeitszeiten eines Helfers, einschl. aller Zuschläge.

An- und Abfahrtzeiten sowie Pausen werden nicht vergütet.

Notwendiges Werkzeug und Arbeitsmittel sind Bestandteil dieser Position und werden nicht gesondert vergütet.

Nur in Abstimmung und auf besondere Anweisung durch
die Bauleitung.
Menge: 40,000 Std
